# Disjuntor diferencial combinado

- Propriedade do ficheiro: CYPE INGENIEROS, S.A.
- Formato: FIEBDC-3/2002
- Moeda: EUR
- Custos indirectos: 3.00 %
- IVA: 23.00 %

**IEX070** Ud Disjuntor diferencial combinado, poder de corte 10 kA, curva C, tetrapolar (4P), intensidade nominal 100 A, com bloco diferencial instantâneo, sensibilidade 30 mA, classe B, resistência à corrente de impulso de onda 8/20 µs (Iimp) 3 kA, Siquence 5SU1374-7AK81 "SIEMENS".
Disjuntor diferencial combinado, poder de corte 10 kA, curva C, tetrapolar (4P), intensidade nominal 100 A, com bloco diferencial instantâneo, sensibilidade 30 mA, classe B, resistência à corrente de impulso de onda 8/20 µs (Iimp) 3 kA, Siquence 5SU1374-7AK81 "SIEMENS", montagem sobre calha DIN. Totalmente montado, ligado e testado.
Inclui: Montagem e ligação do elemento.
Critério de medição de projecto: Número de unidades previstas, segundo documentação gráfica de Projecto.
Critério de medição de obra: Medir-se-á o número de unidades realmente executadas segundo especificações de Projecto.

| Código | Un | Descrição | Rendimento | Preço | Importância |
|---|---|---|---|---|---|
| mt35sie036aa | Ud | Disjuntor diferencial combinado, poder de corte 10 kA, curva C, tetrapolar (4P), intensidade nominal 100 A, com bloco diferencial instantâneo, sensibilidade 30 mA, classe B, resistência à corrente de impulso de onda 8/20 µs (Iimp) 3 kA, Siquence 5SU1374-7AK81 "SIEMENS", montagem sobre calha DIN, segundo NP EN 61009-1. (material) | 1.000 | 5504.80 | 5504.80 |
| mo003 | h | Oficial de 1ª electricista. (mão de obra) | 0.350 | 19.38 | 6.78 |
| % | % | Custos directos complementares | 2 % | 5511.58 | 110.23 |
|  |  | Custos directos |  |  | 5621.81 |
