# Disjuntor diferencial combinado, modular, "SIEMENS"

- Propriedade do ficheiro: CYPE INGENIEROS, S.A.
- Formato: FIEBDC-3/2002
- Moeda: EUR
- Custos indirectos: 3.00 %
- IVA: 23.00 %

## I Instalações

### IE Eléctricas

#### IEX Aparelhagem

**IEX074** Ud Disjuntor diferencial combinado, modular, "SIEMENS".
Disjuntor diferencial combinado, poder de corte 10 kA, curva C, tetrapolar (4P), intensidade nominal 100 A, com bloco diferencial instantâneo, sensibilidade 30 mA, classe B, resistência à corrente de impulso de onda 8/20 µs (Iimp) 3 kA, Siquence 5SU1374-7AK81 "SIEMENS", montagem sobre calha DIN. Totalmente montado, ligado e testado.
Inclui: Montagem e ligação do elemento.
Critério de medição de projecto: Número de unidades previstas, segundo documentação gráfica de Projecto.
Critério de medição de obra: Medir-se-á o número de unidades realmente executadas segundo especificações de Projecto.

| Código | Un | Descrição | Rendimento | Preço | Importância |
|---|---|---|---|---|---|
| mt35sie036aa | Ud | Disjuntor diferencial combinado, poder de corte 10 kA, curva C, tetrapolar (4P), intensidade nominal 100 A, com bloco diferencial instantâneo, sensibilidade 30 mA, classe B, resistência à corrente de impulso de onda 8/20 µs (Iimp) 3 kA, Siquence 5SU1374-7AK81 "SIEMENS", montagem sobre calha DIN, segundo NP EN 61009-1. (material) | 1.000 | 5504.80 | 5504.80 |
| mo003 | h | Oficial de 1ª electricista. (mão de obra) | 0.350 | 25.32 | 8.86 |
| % | % | Custos directos complementares | 2 % | 5513.66 | 110.27 |
|  |  | Custos directos |  |  | 5623.93 |
