# Disjuntor em caixa moldada

- Propriedade do ficheiro: CYPE INGENIEROS, S.A.
- Formato: FIEBDC-3/2002
- Moeda: EUR
- Custos indirectos: 3.00 %
- IVA: 23.00 %

## I Instalações

### IE Eléctricas

#### IEX Aparelhagem

**IEX200** Ud Disjuntor em caixa moldada.
Disjuntor em caixa moldada, tripolar (3P), intensidade nominal 50 A, poder de corte N (55 kA a 415 V), VL160 N 3VL2705-1DC33-0AA0 "SIEMENS", com disparador termomagnético TM, ajuste da intensidade de disparo por sobrecarga entre 40 e 50 A, ajuste da intensidade de disparo magnético entre 300 e 600 A, de 105x175x81 mm. Totalmente montado, ligado e testado.
Inclui: Montagem e ligação do elemento.
Critério de medição de projecto: Número de unidades previstas, segundo documentação gráfica de Projecto.
Critério de medição de obra: Medir-se-á o número de unidades realmente executadas segundo especificações de Projecto.

| Código | Un | Descrição | Rendimento | Preço | Importância |
|---|---|---|---|---|---|
| mt35sie100aa | Ud | Disjuntor em caixa moldada, tripolar (3P), intensidade nominal 50 A, poder de corte N (55 kA a 415 V), VL160 N 3VL2705-1DC33-0AA0 "SIEMENS", com disparador termomagnético TM, ajuste da intensidade de disparo por sobrecarga entre 40 e 50 A, ajuste da intensidade de disparo magnético entre 300 e 600 A, de 105x175x81 mm, segundo EN 60947-2. (material) | 1.000 | 528.59 | 528.59 |
| mo003 | h | Oficial de 1ª electricista. (mão de obra) | 0.644 | 23.31 | 15.01 |
| % | % | Custos directos complementares | 2 % | 543.60 | 10.87 |
|  |  | Custos directos |  |  | 554.47 |
